# KBQ, Ausschreibung Baugrundaufschlussarbeiten
Angebotsaufforderung (GAEB DA XML 3.3, DA83)
Projekt: KBQ
Währung: EUR
Bieterkommentare zugelassen: ja
Nebenangebote zugelassen: ja
Auftraggeber: Hamburg Port Authority, Neuer Wandrahm 4, 20457 Hamburg; Vergabenummer: 1
Erstellt mit: GXML Toolbox V3.3 R20210630, iTWO_64 V11.0.425, 16.10.2026

## Los 3, Wasserseitige Baugrundaufschlüsse
Datum: 16.10.2026

### Bereich 01 Baustelleneinrichtung und Umsetzen

#### Abschnitt 01.01 Baustelleneinrichtung

**01.01.0010 Baustelleneinrichtung und -räumung**
*** Pauschalposition
An- und Abtransport aller zur Ausführung der Leistungen
erforderlichen Geräte (auch Bohrgerät, Drucksonde und
BDP-Gerät), Arbeitsmittel, Anlagen und Einrichtungen.
Auf- und Abrüstung der Hubinsel mit Schlepper für
Gewässersohltiefen von NHN -2 m bis NHN -5 m mit
komplett betriebsbereiter Bohreinrichtung und den
erforderlichen seemännischen Einrichtungen inkl.
notwendigem Personal.

Hierzu gehört auch, dass kontinuierlich ein Boot für
Personentransport vorgehalten wird.

Der AN hat seine Geräteauswahl für die Bohrungen unter
Berücksichtigung der Befahrbarkeit, der Schiffbarkeit,
der Standfestigkeit und der Zuwegungen zu treffen und
in seinen Preis einzukalkulieren.

Das Bohrgerät ist so auszulegen, dass maximale
Bohrtiefen bis 70 m unter Gewässersohle möglich sind.

Antransport zur 1. Einsatzstelle und Fixierung der
Hubinsel, einschließlich aller für die Bohrarbeiten und
Probenahmen erforderlichen Maschinen und Gerätschaften,
einschließlich betriebsfertigem Aufstellen des
Bohrgerätes auf der Hubinsel am ersten Ansatzpunkt
sowie Abbau am letzten Ansatzpunkt.

Ein beheizbarer Aufenthaltsraum für das Personal ist
für Arbeitspausen auf der Hubinsel in die
Baustelleneinrichtung einzukalkulieren.

Die wasserrechtliche Gehnehmigung für die Bohrarbeiten
wird von der HPA beantragt. Das Einholen aller anderen
Genehmigungen, die zur Ausführung der Baugrundaufschlüsse erforderlich werden, ist Sache des AN und
in diese Position einzurechnen.

Erforderliche Bieterangabe zu der gewählten Hubinsel:
'....................................................'
Menge: 1,000 PSCH

**01.01.0020 Vorhalten der Hubinsel/Ponton mit Schlepper**
Für die Erkundungsarbeiten ist vom AN eine für
die  Erkundungsarbeiten geeignete Hubinsel/ Ponton mit
Schlepper und mit  seemännischem Personal für
die Dauer der Erkundungsarbeiten vorzuhalten.

In dieser Position sind alle Kosten für das
Vorhalten und
den Betrieb der Hubinsel mit Schlepper
einzukalkulieren,
inkl. der Kosten für ein Boot und Bedienungsmannschaft
zum Übersetzen der BÜ und Vertreter des AG.

Eine parallele Ausführung von Bohrungen und Drucksondierungen auf zwei separaten Hubinseln / Pontons ist möglich.
Menge: 39,000 Wo

**01.01.0030 Vorhalten einer zusätzlichen Hubinsel/Ponton mit Schlepper**
*** Bedarfsposition ohne GB
Für die Erkundungsarbeiten ist vom AN eine für
die  Erkundungsarbeiten zusätzliche geeignete Hubinsel/ Ponton mit Schlepper und mit  seemännischem Personal für
die Dauer der Erkundungsarbeiten vorzuhalten.

Eine parallele Ausführung von Bohrungen und Drucksondierungen auf zwei separaten Hubinseln / Pontons ist möglich.

In dieser Position sind alle Kosten für das
Vorhalten und
den Betrieb der Hubinsel mit Schlepper
einzukalkulieren,
inkl. der Kosten für ein Boot und Bedienungsmannschaft
zum Übersetzen der BÜ und Vertreter des AG.
Menge: 39,000 Wo

**01.01.0040 Zulage Vorhalten der Hubinsel / Ponton mit Schlepper an Sonn- / Feiertagen**
*** Bedarfsposition ohne GB
Wie Pos. 1.2, als Zulage für das Vorhalten der Hubinsel / Ponton
mit Schlepper an Sonn- und Feiertagen.
Menge: 1,000 d

**01.01.0050 Vorhalten der Baustelleneinrichtung und Geräte**
Sämtlicher Aufwand und Kosten für das Vorhalten,
Unterhalten und Betreiben aller zur Ausführung der
Leistungen erforderlichen Geräte, Arbeitsmittel,
Anlagen und Einrichtungen für die Baugrunderkundung,
einschließlich Miete, Pacht, Gebühren und dergleichen.
Menge: 39,000 Wo

**01.01.0060 Stillstand - Hubinsel mit Schlepper**
*** Bedarfsposition ohne GB
Stillstandzeit / zusätzliches Vorhalten der Hubinsel
mit Schlepper einschließlich Miete, Pacht, Gebühren
sowie dem seemännischen Personal aufgrund vom AN nicht
verschuldeter Umstände (z.B. witterungsbedingt oder auf
Anweisung der Aufsichtsbehörde oder der BÜ). Die
Umstände und die Dauer des Stillstandes bzw. des
zusätzlichen Vorhaltens sind vorab bei der BÜ
anzumelden und zu erläutern sowie für die Abrechnung
durch Dokumente der Aufsichtsbehörde / des
Wetterdienstes zu belegen.

In diese Position sind alle Kosten für das Vorhalten
und den Betrieb der Plattform einschließlich
Bedienungspersonal im Stillstand einzukalkulieren.

Planmäßige Liegezeiten über Wochenenden und Feiertage
werden nicht vergütet.
Menge: 3,000 d

**01.01.0070 Stillstand - Geräte, Anlagen und Einrichtungen**
*** Bedarfsposition ohne GB
Stillstandzeit / zusätzliches Vorhalten der
geotechnischen Arbeitsgeräte, Anlagen und Einrichtungen
für die Baugrund-erkundung einschließlich Miete, Pacht,
Gebühren sowie Personal aufgrund vom AN nicht
verschuldeter Umstände (z.B. witterungsbedingt oder auf
Anweisung der Aufsichts-behörde oder der BÜ). Die
Umstände und die Dauer des Stillstandes bzw. des
zusätzlichen Vorhaltens sind vorab bei der BÜ
anzumelden und zu erläutern sowie für die Abrechnung
durch Dokumente der Aufsichtsbehörde / des
Wetterdienstes zu belegen.

In diese Position sind alle Kosten für das Vorhalten
der geotechnischen Arbeitsgeräte einschließlich
Bedienungs-personal im Stillstand einzukalkulieren.

Planmäßige Liegezeiten über Wochenenden und Feiertage
werden nicht vergütet.
Menge: 3,000 d

#### Abschnitt 01.02 Umsetzen

**01.02.0010 Verholen / Umsetzen der Hubinsel**
Verholen der Hubinsel mit Schlepper zum nächsten
Bohrpunkt / Sondierpunkt einschließlich der Beendigung
der Fixierung am vorangegangenen Bohrpunkt /
Sondierpunkt und erneuter Fixierung über dem nächsten
Bohrpunkt / Sondierpunkt, einschließlich
betriebsfertigem Auf- und Abbau des Bohrgerätes /
Sondiergerätes.
Menge: 69,000 St

**01.02.0020 Verholen der Hubinsel - Fehlbohrung /-sondierung**
Verholen der Hubinsel mit Schlepper wie vor, wenn der
Bohransatzpunkt / Sondieransatzpunkt auf Anordnung der
BÜ aufgegeben werden muss (Fehlbohrung /-sondierung),
um ca. 5 m..
Menge: 10,000 St

#### Abschnitt 01.03 Probenlager

**01.03.0010 Transport der Bodenproben ins das Probenlager**
Transport der Bodenproben in das Probenlager von Los 2
der Ausschreibung "Landseitige Baugrundaufschlüsse
östlich des Köhlbrandes".

Das Probenlager wird sich Umkreis von max. ca. 20 km
zum Untersuchungsgebiet befinden.

Abrechnung pro ausgeführter Bohrung.
Menge: 33,000 St

**01.03.0020 Vor- und Nachbereitung Proben**
Gestellung des Personales und der Geräte für das
Auslegen und eindeutige Beschriften Proben im
Probenlager einschließlich Entsorgung überzähligen
Bohrguts mit dem hierfür zu stellenden
Entsorgungscontainer.
Menge: 1192,000 m

**01.03.0030 Transport der Proben**
Transport der Proben gemäß Auftrag des AG / BÜ des AG
zu einem gesondertem Probenarchiv des AG, dem
geotechnischen Labor von Kempfert Geotechnik
(Friesenweg 10, Haus 4, 22763 Hamburg) oder einem
anderen Labor auf Anweisung der BÜ des AG.

Transportentfernung bis zu 30 km vom
Untersuchungsgebiet.

Eine Auslieferung entspricht 1 Stück.
Menge: 10,000 St

#### Abschnitt 01.04 Einholung von Genehmigungen und Unterlagen

**01.04.0010 Einholung Genehmigungen**
*** Pauschalposition
Einholung Genehmigungen bei Behörden und
Schifffahrtsamt.
Menge: 1,000 PSCH

**01.04.0020 Leitungsrecherche**
*** Pauschalposition
Einholung von Informationen und Leitungsplänen bei den
zuständigen Ver- und Entsorgungsträgern und möglichen
weiteren, die das Vorhandensein und die Lage von
Leitungen, Kanälen und Ähnlichem aufzeigen.
Menge: 1,000 PSCH

**01.04.0030 Geologiedatengesetz**
*** Pauschalposition
Meldung der einzelen Aufschlüsse gemäß
Geologiedatengesetz und Übermittlung der Ergebnisse
gemäß Geologiedatengesetz über
(https://nibis.lbeg.de/agu).
Menge: 1,000 PSCH

### Bereich 02 Bohrungen und Drucksondierungen

#### Abschnitt 02.01 Trockenbohrung

*Hinweis: Trockenbohrungen gemäß DIN EN ISO 22475-1 gemäß*
Trockenbohrungen gemäß DIN EN ISO 22475-1 gemäß
  Bohrplan von einer Hubinsel aus ausführen.

  Bohrverfahren mit durchgehender Gewinnung von
  Bodenproben (GP, Güteklasse 4 / 5 und UPs),
  Endtiefe der einzelnen Bohrung bis zu 70 m
  unter Gewässersohle (Einzellängen gemäß Bohrplan).

  Bodenprobenentnahme gemäß DIN EN ISO 22475-1
  ausführen und Schichtenverzeichnisse gemäß DIN 4022
  erstellen. Durchmesser der Verrohrung 273 mm.
  Aussendurchmesser des Bohrkerns min. 100 mm.

  Im Glimmerton kann in Abstimmung mit BÜ bzw. AG bei
  großem Bohrwiderstand auf einen kleineren
  Verrohrungsdurchmesser
  219 mm teleskopiert werden.

  Einschließlich Liefern, Einbau und späterem Rückbau
  der Schutzverrohrung im Gewässerbereich bis 2 m unter
  Gewässersohle unter Berücksichtigung des Tidenhubes.

  Die durchzuführenden Bohrarbeiten verstehen sich
  einschließlich aller Leistungen, Nebenleistungen sowie
  Ausfüllen der Schichtenverzeichnisse nach DIN EN
  ISO 22475-1 und zeichnerische Darstellung der
  Bohrergebnisse und der Bohrlochverfüllung, eindeutige
  Kennzeichnung und Beschriftung und Transport der
  Bodenproben zum Probenlager für die Bodenansprache
  durch den BÜ einschl. Nebenkosten, Wegegeld, Auslösung,
  Schmutzzulage usw.

  Die Abrechnung erfolgt nach Aufmaß der tatsächlich
  ausgeführten laufenden Meter.

  Der Ein- und Ausbau der Leerstrecke der Verrohrung
  Durchmesser 273 mm innerhalb der Schutzverrohrung
  ist in die Bohrmeterpreise einzurechnen.

  Baugrund gemäß Leistungsbeschreibung.

**02.01.0010 Schutzverrohrung (bis zu NHN -21 m)**
Einbau, Vorhalten und Rückbau der Schutzverrohrung vom
Arbeitsniveau der Hubinsel bis ca. 2 m in die
Gewässersohle bei Sohltiefen zwischen NHN -15 m und
NHN -21 m.

Abrechnung erfolgt je Bohrung.
Menge: 10,000 St

**02.01.0020 Schutzverrohrung (bis zu NHN -15 m)**
wie vor, aber bei Sohltiefen zwischen NHN -4 m und NHN
-15 m.

Abrechnung erfolgt je Bohrung.
Menge: 15,000 St

**02.01.0030 Schutzverrohrung (bis zu NHN -4 m)**
wie vor, aber bei Sohltiefen zwischen NHN -2 m und NHN
-4 m.

Abrechnung erfolgt je Bohrung.
Menge: 8,000 St

**02.01.0040 Trockenbohrung von 0 m bis 10 m Bohrdurchmesser 273 mm**
Trockenbohrung (Bohrdurchmesser 273 mm) mit durchgehender Gewinnung von Bodenproben in Bohrtiefen
von 0 m bis 10 m unter Gewässersohle.
Menge: 330,000 lfdm

**02.01.0050 Trockenbohrung von 10 m bis 20 m Bohrdurchmesser 273 mm**
Trockenbohrung (Bohrdurchmesser 273 mm) mit durchgehender Gewinnung von Bodenproben in Bohrtiefen von
10 m bis 20 m unter Gewässersohle.
Menge: 330,000 lfdm

**02.01.0060 Trockenbohrung von 20 m bis 30 m Bohrdurchmesser 273 mm**
Trockenbohrung (Bohrdurchmesser 273 mm) mit durchgehender Gewinnung von Bodenproben in Bohrtiefen von
20 m bis 30 m unter Gewässersohle.
Menge: 330,000 lfdm

**02.01.0070 Trockenbohrung von 30 m bis 40 m Bohrdurchmesser 273 mm**
Trockenbohrung (Bohrdurchmesser 273 mm) mit durchgehender Gewinnung von Bodenproben in Bohrtiefen von
30 m bis 40 m unter Gewässersohle.
Menge: 90,000 lfdm

**02.01.0080 Trockenbohrung von 40 m bis 50 m Bohrdurchmesser 273 mm**
Trockenbohrung (Bohrdurchmesser 273 mm) mit durchgehender Gewinnung von Bodenproben in Bohrtiefen von
40 m bis 50 m unter Gewässersohle.
Menge: 54,000 lfdm

**02.01.0090 Trockenbohrung von 50 m bis 60 m Bohrdurchmesser 273 mm**
Trockenbohrung (Bohrdurchmesser 273 mm) mit durchgehender Gewinnung von Bodenproben in Bohrtiefen von
50 m bis 60 m unter Gewässersohle.
Menge: 50,000 lfdm

**02.01.0100 Trockenbohrung von 60 m bis 70 m Bohrdurchmesser 273 mm**
Trockenbohrung (Bohrdurchmesser 273 mm) mit durchgehender Gewinnung von Bodenproben in Bohrtiefen von
60 m bis 70 m unter Gewässersohle.
Menge: 8,000 lfdm

**02.01.0110 Umrüstung des Bohrgerätes zum Teleskopieren**
*** Bedarfsposition ohne GB
Umbau der Rohrbewegung am Bohrgerät von Bohrdurchmesser
273 mm auf 219 mm zum Teleskopieren im Glimmerton, wenn
erforderlich. Einschließlich Rückumbau nach Abteufen
der Bohrung.
Menge: 17,000 Stck

**02.01.0120 Ein- und Ausbau der Leerverrohrung (Teleskopieren)**
*** Bedarfsposition ohne GB
Einbau, Vorhalten und Ausbau der Leerverrohrung 219 mm
beim teleskopieren im Glimmerton von Bohransatzpunkt
bis zur Bohrlochsohle der Bohrung 273 mm.
Menge: 330,000 lfdm

**02.01.0130 Trockenbohrung von 20 m bis 30 m Bohrdurchmesser 219 mm**
*** Bedarfsposition ohne GB
Trockenbohrung (Bohrdurchmesser 219 mm) mit durchgehender Gewinnung von Bodenproben in Bohrtiefen von 20
m bis 30 m unter Ansatzpunkt.
Menge: 165,000 lfdm

**02.01.0140 Trockenbohrung von 30 m bis 40 m Bohrdurchmesser 219 mm**
*** Bedarfsposition ohne GB
Trockenbohrung (Bohrdurchmesser 219 mm) mit durchgehender Gewinnung von Bodenproben in Bohrtiefen von 30
m bis 40 m unter Ansatzpunkt.
Menge: 45,000 lfdm

**02.01.0150 Trockenbohrung von 40 m bis 50 m Bohrdurchmesser 219 mm**
*** Bedarfsposition ohne GB
Trockenbohrung (Bohrdurchmesser 219 mm) mit durchgehender Gewinnung von Bodenproben in Bohrtiefen von 40
m bis 50 m unter Ansatzpunkt.
Menge: 27,000 lfdm

**02.01.0160 Trockenbohrung von 50 m bis 60 m Bohrdurchmesser 219 mm**
*** Bedarfsposition ohne GB
Trockenbohrung (Bohrdurchmesser 219 mm) mit durchgehender Gewinnung von Bodenproben in Bohrtiefen von 50
m bis 60 m unter Ansatzpunkt.
Menge: 25,000 lfdm

**02.01.0170 Trockenbohrung von 60 m bis 70 m Bohrdurchmesser 219 mm**
*** Bedarfsposition ohne GB
Trockenbohrung (Bohrdurchmesser 219 mm) mit durchgehender Gewinnung von Bodenproben in Bohrtiefen von 60
m bis 70 m unter Ansatzpunkt.
Menge: 4,000 lfdm

**02.01.0180 Zulage Steine und Blöcke**
Erschwerniszulage für das Durchbohren von nachweislich
steinigen Böden (Steingehalt > 15 Gew.%).
Menge: 56,000 m

**02.01.0190 Zulage bindige Böden fester Konsistenz**
Erschwerniszulage für das Durchbohren von bindigem
Boden nachweislich fester Konsistenz.
Menge: 280,000 lfdm

**02.01.0200 Meißelarbeiten**
Meißelarbeiten auf Anweisung der BÜ zum durchörtern von
nicht bohrbaren Schichten o.Ä.
Menge: 15,000 h

**02.01.0210 Bohrgut, seitliche Lagerung**
*** Pauschalposition
Fachgerechte und getrennte Lagerung des Bohrgutes.
Getrennt nach Bodenarten, vor Aufweichen bzw. der
Witterung geschützt (abdecken) bis zum möglichen
Wiedereinbau oder einer Entsorgung (gem. Pos. 02.05).
Menge: 1,000 PSCH

#### Abschnitt 02.02 Bohrlochrammsondierungen (BDP) in einer Bohrung ausführen

**02.02.0010 Bohrlochrammsondierung (BDP ) in einer Bohrung ausführen**
Erfassung des Eindringwiderstands durch die
Schlagzahl N30 gemäß DIN EN ISO 22476-14 während der
Durchführung einer Bohrung gemäß DIN 4021. Sondierung im
Bohrloch, die von der Bohrlochsohle aus über eine definierte
Eindringtiefe rammend durchgeführt wird. Bei Einsatz einer
Verrohrung darf diese nicht unter die Bohrlochsohle reichen.

Die Ansatztiefen für die BDP in dem Bohrloch
werden von der Bohraufsicht des AG festgelegt .

Die Bohrlochrammsondierungen werden zunächst
mit 1 Stück pro Bohrung kalkuliert.

Lieferung der Ergebnisse als tabellarische
Liste (PDF und Excel) sowie als grafisches Rammdiagramm in digitaler Form (PDF).

 Abrechnung nach Stück durchgeführter BDP.
Menge: 33,000 St

#### Abschnitt 02.03 Drucksondierungen (CPT)

*Hinweis: Hinweis: Drucksondierung mit einer CPT-E Spitze*
Hinweis: Drucksondierung mit einer CPT-E Spitze
nach DIN EN ISO 22476 bis zur Endauslastung ausführen.
Messung des Spitzendruckes, Mantelreibung,
Gestängeneigung.
Darstellung des
Reibungsverhältnisses. Die Sondierdiagramme sind gem.
Leistungsbeschreibung, inkl. Dokumentation im digitalem
Format und als Ausdruck dem AG und dem beauftragtem
Baugrundgutachter vorzulegen.

Die durchzuführenden Drucksondierarbeiten vestehen sich
einschließlich aller Leistungen, Nebenleistungen sowie
liefern der Drucksondierdiagramme nach DIN EN ISO
22476-1. Abrechnung erfolgt nach Aufmaß nach
tatsächlich ausgeführten laufenden Metern.

**02.03.0010 Drucksondierung (CPT) durchführen**
Drucksondierung mit einer CPT-E Spitze nach DIN EN ISO 22476 bis zur Endauslastung, mit einer Mindestiefe von 25 m unter GOK ausführen. Messung des Spitzendrucks, Mantelreibung, Gestängeneigung und Darstellung des Reibungsverhältnisses. Die Sondierdiagramme sind im digitalen Format und als Ausdruck dem AG ggf. einem beauftragtem Baugrundgutachter vorlegen.
Menge: 36,000 St

**02.03.0020 Überbohrte Drucksondierungen**
*** Bedarfsposition ohne GB
Hinweis: Die als überbohrte Drucksondierungen geplanten Aufschlüsse sollen in folgender Abfolge ausgeführt werden:

1. Drucksondierung bis Auslastung des Gerätes bzw. bis Tiefenabschnitte in Absprache mit der BÜ des AG.

2. Ausbau Stützverohrung und Sondiergestänge.

3. Überbohrung der Drucksondierung bis in vorher sondierte Tiefe im verrohrten Trockenbohrverfahren mit gleichzeitiger Entnahme gestörter Bodenproben (Güteklasse 3/4).

4. Einbau Stützverohrung und Fortführung Drucksondierung.

5. Fortführung der Arbeitsschritte 2. bis 4. bis zur festgelegten Endteufe.
Menge: 36,000 St

**02.03.0030 Einbau Stützverohrung**
*** Bedarfsposition ohne GB
Einbau Stützverrohrung in Längen von 1m - 5m zur Ausführung der Drucksondierung in der verrohrten Bohrung.

Zur Kalkulation kann von Sondierabschnitten von jeweils 2 m ausgegangen werden. Es sind insgesamt Sondiertiefen von bis zu 70 m unter Geländeoberkante geplant.

Abrechnung nach Anzahl der Drucksondierungen.
Menge: 49,000 St

#### Abschnitt 02.04 Probennahmen

**02.04.0010 Sonderproben gem. DIN EN ISO 22475-1 ("Stahl-UP") von 0 m bis 45 m**
Entnahme von Sonderproben gem. DIN EN ISO 22475-1
("Stahl-UP") aus Trockenbohrung in Tiefenlagen von 0 m
bis 45 m. Einschließlich fachgerechter Lagerung und
Transport ins Probenlager.
Menge: 100,000 St

**02.04.0020 Sonderproben gem. DIN EN ISO 22475-1 ("Stahl-UP") von 45 m bis 60 m**
Entnahme von Sonderproben gem. DIN EN ISO 22475-1
("Stahl-UP") aus Trockenbohrung in Tiefenlagen von 45 m
bis 60 m. Einschließlich fachgerechter Lagerung und
Transport ins Probenlager.
Menge: 45,000 St

**02.04.0030 Sonderproben gem. DIN EN ISO 22475-1 ("Stahl-UP") von 60 m bis 70 m**
*** Bedarfsposition ohne GB
Entnahme von Sonderproben gem. DIN EN ISO 22475-1
("Stahl-UP") aus Trockenbohrung in Tiefenlagen von 60 m
bis 70 m. Einschließlich fachgerechter Lagerung und
Transport ins Probenlager.
Menge: 10,000 St

**02.04.0040 Sonderproben Bohrkerne (PVC-Liner)**
*** Bedarfsposition ohne GB
Entnahme von Bohrkernen in verschließbaren 1 m langen Hart-PVC-Linern (Innendurchmesser 100 mm) aus Trockenbohrung. Einschließlich Hart-PVC-Liner sowie fachgerechter Lagerung und Transport ins Kernlager.
Menge: 10,000 St

**02.04.0050 PVC-Becherproben**
Entnahme von Bodenproben der Güteklasse 4 gem. DIN EN
ISO 22475-1 in verschließbaren PVC-Becher (mind. 1,0 l)
und Transport in das Probenlager.
Menge: 1200,000 St

**02.04.0060 Glasproben**
Entnahme von Bodenproben der Güteklasse 4 gem. DIN EN
ISO 22475-1 in verschließbaren Glasflaschen (Weithals,
mind. 1,0 l) und Transport in das Probenlager.
Menge: 132,000 St

**02.04.0070 Eimerproben**
*** Bedarfsposition ohne GB
Entnahme von Bodenproben der Güteklasse 4 gem. DIN EN
ISO 22475-1 in verschließbaren PVC-Eimern (mind. 10,0
L) und Transport in das Probenlager.
Menge: 33,000 St

**02.04.0080 Erstellung Fächerkasten für Landesamt**
*** Bedarfsposition ohne GB
Erstellung Fächerkasten für Landesamt.
Herstellen und Liefern eines Fächerkastens zur
geordneten Aufnahme und Lagerung von Bohrgutproben.

Fächerkasten aus geeignetem, robustem Material,
einschließlich Unterteilung in einzelne Fächer zur
getrennten Aufnahme der Bohrgutproben. Ausführung
entsprechend den Anforderungen der
Baugrunduntersuchung, standsicher und für den
Baustelleneinsatz geeignet.

Einschließlich sämtlicher erforderlicher Materialien,
Zuschnitte, Befestigungsmittel,
Beschriftungsmöglichkeiten sowie Montage und
betriebsfertiger Herstellung.
Menge: 1,000 St

#### Abschnitt 02.05 Bohrlochverfüllung und Entsorgung Bohrgut

**02.05.0010 Bohrlochverfüllung mit Feinkies Bohrdurchmesser 273 mm**
Bohrlochverfüllung der Bohrung von Gewässersohle bis
2 m Tiefe mit Feinkies (Liefermaterial), inkl. Liefern
und Vorhalten.

Abgerechnet wird nach Aufmaß und tatsächlicher Einbaulänge.
Menge: 330,000 lfdm

**02.05.0020 Bohrlochverfüllung mit sandigem Bohrgut Bohrdurchmesser 273 mm**
Bohrlochverfüllung mit geeignetem sandigem Bohrgut.

Abgerechnet wird nach Aufmaß und tatsächlicher Einbaulänge.
Menge: 330,000 lfdm

**02.05.0030 Bohrlochverfüllung mit Tonpellets Bohrdurchmesser 273 mm**
Herstellung einer Tondichtung im Bereich von
hydraulisch wirksamen bindigen Bodenschichten mit Quellton,
Compactonit oder gleichwertigem Material (Sackgewicht = 25
kg).

 Angabe Material durch Bieter:

'....................................................'

Die Merkblätter der BUKEA sind zu beachten
(https://www.hamburg.de/politik-undverwaltung/behoerden/bukea/themen/wasser/grundwasser/qualitaetssicherung-content-176144)

Die Abrechnung erfolgt nach tatsächlich
eingebauter Menge und ist in den tagesberichten und
Schichtenverzeichnissen zu dokumentieren und in den Profilen darzustellen.

 1 Stück entspricht einem Sack à 25 kg.
Menge: 1200,000 St

**02.05.0040 Bohrlochverfüllung mit sandigem Bohrgut Bohrdurchmesser 219 mm**
*** Bedarfsposition ohne GB
Bohrlochverfüllung mit geeignetem sandigem Bohrgut.

Abgerechnet wird nach Aufmaß und tatsächlicher Einbaulänge.
Menge: 133,000 lfdm

**02.05.0050 Bohrlochverfüllung mit Sand Bohrdurchmesser 219 mm**
*** Bedarfsposition ohne GB
Bohrlochverfüllung mit Sand (Liefermaterial), inkl.
Liefern und Vorhalten.

Abgerechnet wird nach Aufmaß und tatsächlicher Einbaulänge.
Menge: 133,000 lfdm

**02.05.0060 Bohrlochverfüllung mit Tonpellets Bohrdurchmesser 219 mm**
*** Bedarfsposition ohne GB
Herstellung einer Tondichtung im Bereich von
hydraulisch
wirksamen bindigen Bodenschichten mit Quellton,
Compactonit
oder gleichwertigem Material (Sackgewicht = 25 kg).

Angabe Material durch Bieter:
'....................................................'

Die Merkblätter der BUKEA sind zu beachten
(https://www.hamburg.de/politik-undverwaltung/
behoerden/bukea/themen/wasser/grundwasser/quali
taetssicherung-content-176144)

Die Abrechnung erfolgt nach tatsächlich eingebauter
Menge und
ist in den tagesberichten und Schichtenverzeichnissen
zu
dokumentieren und in den Profilen darzustellen.

1 Stück entspricht einem Sack à 25 kg.
Menge: 600,000 St

**02.05.0070 Entsorgung überschüssigen Bohrgutes, EBV Boden bis BM-F3**
Aufnahme des bei den wasserseitigen Maschinenbohrungen
anfallenden überschüssigen Bohrgutes, Materialklasse
bis einschließlich BM-F3. Einschließlich Abtransport
und
fachgerechter Entsorgung.

Abrechnung auf Nachweis.
Menge: 100,000 to

**02.05.0080 Entsorgung überschüssigen Bohrgutes, EBV Boden >BM-F3**
Aufnahme des bei den wasserseitigen Maschinenbohrungen
anfallenden überschüssigen Bohrgutes, Materialklasse
>BM-F3. Einschließlich Abtransport und fachgerechter
Entsorgung.

Abrechnung auf Nachweis.
Menge: 50,000 to

### Bereich 03 Lage- und höhenmäßige Einmessungen

#### Abschnitt 03.01 Lage- und höhenmäßige Einmessungen

**03.01.0010 Einmessung der Ansatzpunkte (wasserseitig)**
Hinmessen zu den vorgegebenen Koordinaten gemäß
Bohrplan und zugehöriger Koordinatenliste,  Genauigkeit
± 5 cm.

Lage- und höhenmäßige Einmessung der wasserseitigen
Bohr- / Sondieransatzpunkte nach Beedigung der
Arbeiten.
Einschließlich Lieferung des zu aktualisierenden
Bohrplanes.

Die Höhen der Ansatzpunkte sind bezogen auf m NHN und
die Lage der Ansatzpunkte auf Gauß-Krüger-Koordinaten
ETRS 89 (LS 320) einzumessen, Genauigkeit der
Lagevermessung ± 5 cm und Höheneinmessung ± 5 cm.
Menge: 69,000 St

### Bereich 04 Stundenlohnarbeiten, Stillstandszeiten

*Hinweis: Hinweis: Stundenlohnarbeiten, z. B. für*
Hinweis: Stundenlohnarbeiten, z. B. für
Hindernisbeseitigungen, sowie nicht vom AN zu
vertretende Stillstandszeiten.

Die BÜ ist vorher über Stundenlohnarbeiten bzw.
Stillstandszeiten zu informieren.

Stundenlohn für Arbeiten, die vom AG jeweils vor
Ausführung der Arbeiten angeordnet sein müssen sowie
nicht vom AN zu vertretende Stillstandszeiten werden zu
folgenden Stundensätzen abgerechnet:

#### Abschnitt 04.01 Stundenlohnarbeiten

**04.01.0010 Bohrmeisterstunde/Geräteführerstunde**
*** Bedarfsposition ohne GB
Stundenlohnarbeiten auf Anordnung des AG ausführen.
Zuschläge für Nachtarbeiten werden gesondert vergütet.

Für Bohrmeister / Geräteführer.
Menge: 39,000 h

**04.01.0020 Bohrmeisterstunde/Geräteführerstunde Sonn-/Feiertagszuschlag**
*** Bedarfsposition ohne GB
Stundenlohnarbeiten auf Anordnung des AG ausführen.
Zuschläge für Sonntags- und Feiertagsarbeiten, als
Zuschlag auf den Grundstundenlohn, für Bohrmeister/
Geräteführer, wie vor.
Menge: 39,000 h

**04.01.0030 Bohrmeisterstunde/Geräteführerstunde Nachtzuschlag**
*** Bedarfsposition ohne GB
Stundenlohnarbeiten auf Anordnung des AG ausführen.
Zuschläge für Nachtarbeiten, als Zuschlag auf den
Grundstundenlohn, für Bohrmeister/Geräteführer, wie
vor.
Menge: 39,000 h

**04.01.0040 Bohrhelferstunde**
*** Bedarfsposition ohne GB
Stundenlohnarbeiten auf Anordnung des AG ausführen.
Zuschläge für Nachtarbeiten werden gesondert vergütet.

Für Bohrhelfer.
Menge: 66,000 h

**04.01.0050 Bohrhelferstunde Sonn-/Feiertagszuschlag**
*** Bedarfsposition ohne GB
Stundenlohnarbeiten auf Anordnung des AG ausführen.
Zuschläge für Sonntags- und Feiertagsarbeiten, als
Zuschlag auf den Grundstundenlohn, für Bohrhelfer, wie
vor.
Menge: 66,000 h

**04.01.0060 Bohrhelferstunde Nachtzuschlag**
*** Bedarfsposition ohne GB
Stundenlohnarbeiten auf Anordnung des AG ausführen.
Zuschläge für Nachtarbeiten, als Zuschlag auf den
Grundstundenlohn, für Bohrhelfer, wie vor.
Menge: 66,000 h

#### Abschnitt 04.02 Stillstandszeiten

**04.02.0010 Betriebsstunde Trockenbohrgerät mit Personalkosten**
*** Bedarfsposition ohne GB
Betriebsstunde Trockenbohrgerät wasserseite Aufschlüsse
mit
Personalkosten.
Menge: 16,000 h

**04.02.0020 Betriebsstunde Drucksondiergerät mit Personalkosten**
*** Bedarfsposition ohne GB
Betriebsstunde Drucksondiergerät
wasserseite Aufschlüsse mit Personalkosten.
Menge: 16,000 h

### Bereich 05 Kampfmittelbegleitung

#### Abschnitt 05.01 Kampfmittelbegleitung, wasserseitig

**05.01.0010 Abstimmung mit der Kampfmittelbegleitung des AG**
*** Pauschalposition
Abstimmung mit der Kampfmittelbegleitung welche durch
den AG beauftragt wird.
Menge: 1,000 PSCH

**05.01.0020 Herstellung der Kampfmittelfreiheit**
*** Bedarfsposition ohne GB
Herstellung der Kampfmittelfreiheit für Bohrungen,
Drucksondierungen, Stelzen / Stempel einer Hubinsel
oder sonstigen relevaten Eingriffen in den Baugrund an
den jeweiligen Bohrpositionen in der Fahrrinne des
Köhlbrands
gem. Kampfmittelkonzept AN.

Abrechnung je Bohrposition.
Menge: 69,000 St

### Bereich 06 Sonstige Arbeiten

#### Abschnitt 06.01 Sonstige Arbeiten

**06.01.0010 Erstellen und Liefern der Bauakte**
*** Pauschalposition
Zusammenstellung aller Aufaachlussergebnisse und
Unterlagen wie Schichtenverzeichnisse, Lagepläne,
Aufgrabescheine, Genehmigungen, Einmessungen,
Beweissicherung, Ergebnisse der Feldversuche etc.

Lieferung in Papierform und digitaler Form bis max. 8
Wochen nach Abschluss der Aufschlussarbeiten.
Menge: 1,000 PSCH

**06.01.0020 Baubesprechung bis 3 Stunden**
Besprechungstermin / Baubesprechung bis 3 Stunden. Besprechungen beim AG  in Hamburg. Die Kosten für die An- und Abreise werden nicht gesondert vergütet.
Menge: 30,000 St

**06.01.0030 Baubesprechung über 3 Stunden**
Besprechungstermin / Baubesprechung über 3 Stunden und bis zu 8 Stunden. Besprechungen beim AG in Hamburg. Die Kosten für die An- und Abreise werden nicht gesondert vergütet.
Menge: 5,000 St
